# Grup electrògen fix trifàsic, dièsel, de 8 kVA de potència, model DPA 10 E "GESAN", amb quadre de commutació d'accionament manual i interruptor automàtic magnetotèrmic

- Propietat de l'arxiu: CYPE INGENIEROS, S.A.
- Format: FIEBDC-3/2002
- Divisa: EUR
- Costos indirectes: 3.00 %
- IVA: 21.00 %

## I Instal·lacions

### IE Elèctriques

#### IER Generadors d'energia elèctrica

**IER010** Ut Grup electrògen fix trifàsic, dièsel, de 8 kVA de potència, model DPA 10 E "GESAN", amb quadre de commutació d'accionament manual i interruptor automàtic magnetotèrmic.
Subministre i instal·lació de grup electrògen fix sobre bancada de funcionament automàtic, trifàsic de 230/400 V de tensió, de 8 kVA de potència, model DPA 10 E "GESAN", compost per alternador Stamford sense escombretes; motor dièsel Perkins refrigerat per aigua, amb silenciador i depòsit de combustible; quadre elèctric de control; quadre de commutació d'accionament manual; i interruptor automàtic magnetotèrmic tetrapolar (4P). Inclús accessoris necessaris per a la seva correcta instal·lació. Totalment muntat, connexionat i posada en marxa per l'empresa instal·ladora per a la comprovació del seu correcte funcionament.
Inclou: Montatje, fixació i nivellació. Connexionat i posta en marxa.
Criteri d'amidament de projecte: Nombre d'unitats previstes, segons documentació gràfica de Projecte.
Criteri de mesura d'obra: Es mesurarà el nombre d'unitats realment executades segons especificacions de Projecte.

| Codi | Ut | Descripció | Rendiment | Preu | Import |
|---|---|---|---|---|---|
| mt35geg010cajO2 | Ut | Grup electrògen fix sobre bancada de funcionament automàtic, trifàsic de 230/400 V de tensió, de 8 kVA de potència, model DPA 10 E "GESAN", compost per alternador Stamford sense escombretes de 50 Hz de freqüència; motor dièsel Perkins de 1500 r.p.m. refrigerat per aigua, amb silenciador i depòsit de combustible; quadre elèctric de control; quadre de commutació amb contactors d'accionament manual calibrats a 25 A; i interruptor automàtic magnetotèrmic tetrapolar (4P) calibrat a 10 A. (material) | 1.000 | 6360.00 | 6360.00 |
| mo003 | h | Oficial 1ª electricista. (mà d'obra) | 0.385 | 24.08 | 9.27 |
| mo102 | h | Ajudant electricista. (mà d'obra) | 0.385 | 20.65 | 7.95 |
| % | % | Costos directes complementaris | 2 % | 6377.22 | 127.54 |
|  |  | Costos directes |  |  | 6504.76 |
